# Kanadaschindel Dach
Leistungsbeschreibung (GAEB DA XML 3.2, DA81)
Projekt: 1
Währung: EUR
Vergabeart: Beschränkte Ausschreibung
Erstellt mit: GXML Toolbox V3.2 R20140604, ORCA AVA 23.0 SP2 - Enterprise Edition 23.00.02, 08.11.2024

## 01 haushaut Kanadaschindel

*Hinweis: Verfasser:*
Verfasser:

Haushaut GmbH

Grundlage für die Ausführung der beschriebenen
Leistung sind
die national geltenden Vorschriften, Fachregeln und
Normen.

Folgende Unterlagen liegen dem Leistungsverzeichnis
zugrunde:

Das nachstehende Leistungsverzeichnis wurde anhand der
uns
zur Verfügung gestellten Planunterlagen nach den
zurzeit
geltenden allgemeinen Regeln der Technik erstellt. Die
Positionen sind vom Bieter auf Durchführbarkeit zu
prüfen, die
Mengen sind am Objekt auf Richtigkeit zu kontrollieren
und
gegebenenfalls zu ändern.
Materialverschnitt, Falzverluste sowie Klein- u.
Befestigungsmaterial sind in die betreffenden
Positionen
einzurechnen. Abrechnung erfolgt nach bauseitigem
Aufmaß.
Die Besichtigung der Baustelle vor Angebotsabgabe wird
dringend angeraten.
Arbeits-, Fassaden- und Schutzgerüste sowie mögliche
Straßenabsperrungen und behördliche Genehmigungen,
Blitzschutz, Nebengebäude, Balkone, Vordächer sind in
dieser
Ausschreibung nicht enthalten. Die Bauphysik und
Statik sind
bauseits zu erbringen.

Die Haushaut GmbH übernimmt sowohl für die
Vollständigkeit
der Einzelpositionen zur Ausführung der beschriebenen
Leistungen als auch für die Richtigkeit der Maßangaben
in den
Einzelpositionen keine Haftung. Der Planer hat alle
Aussagen
und Angaben auf Richtigkeit zu prüfen und
gegebenenfalls
anzupassen. Hierbei handelt es sich um eine
Ausschreibungszuarbeit, die dem Planer (z.B.
Architekten) als
Beratungsservice zur Verfügung gestellt wird.

**1 Trennlage erhöht regensicher/Schallschutz (optional)**
liefern und montieren einer nahtselbstklebenden
Polymerbitumen-Unterdeckbahn/Trennlage, bei
Anforderungen
erhöhter Regensicherheit und als Schallschutz.
Die Herstellerrichtlinien sind einzuhalten.
Menge: 0,000 m2

**2 haushaut Rinnentraufblech (optional)**
liefern und montieren von haushaut Rinnentraufblech,
werksmäßig zweifach vorgekantet, einschließlich
Befestigungsmaterial, dem Rinnengefälle angepasst.

Größe: 230 x 2400 mm
Materialdicke: 0,70 mm
Materialqualität: Aluminium
Legierung: AlMn1Mg0,5
Oberfläche: Zweischichteinbrennlackierung
Farbe: wie Hauptposition
Menge: 0,000 m

**3 Rinnentraufblech aus haushaut Falzband (optional)**
liefern und montieren von Rinnentraufblech aus
haushaut Falzband, einschließlich.
Befestigungsmaterial,
konisch gekantet, dem Rinnengefälle angepasst.

Zuschnitt: '.........' mm
Abkantung: '.........' Stk.
Materialdicke: wie Hauptposition
Materialqualität: wie Hauptposition
Farbe: wie Hauptposition
Menge: 0,000 m

**4 haushaut Startstreifen**
liefern und montieren von haushaut Startstreifen
einschließlich
Befestigungsmaterial und Anarbeiten an die
Dacheindeckung

Größe: 2000 x 150 mm
Materialdicke: 1,0 mm
Material: Aluminium
Farbe: anthrazit
Menge: 0,000 m

**5 Be- u. Entlüftung (Traufe)**
liefern und montieren eines Lochbleches,zur Be- u.
Entlüftung
Einschließlich Befestigungsmaterial.

Zuschnitt: 125 mm
Abkantung: nach Erfordernis
Länge: 2000 mm
Materialdicke: 0,70 mm
Material: Aluminium
Rundlochung: Ø 5 mm
Menge: 0,000 m

**6 haushaut Kanadaschindel Dacheindeckung**
Dacheindeckung mit haushaut Kanada Schindel liefern und
montieren.

Material: Aluminium,
Legierung: Al Mn1Mg0,5,

Sichtfläche: 445 x 230 mm (9,80 Stk./m²),
Materialstärke: 0,60 mm,
Mindestdachneigung: 25°

Farbe:
- anthrazit pearls;
- hausgrau pearls,
- rot Pearls

Oberfläche:
- geprägt
- smooth (glatt)

Befestigung mittels mitgelieferten Befestigungsmaterial
(verz. Rillennagel),
die Verlegerichtlinien/Fachregeln sind einzuhalten..
Menge: 0,000 m2

**7 haushaut Kanada First und Gratkappe**
Kanada First- und Gratkappe von haushaut liefern und
montieren. Die Schindeln werden im Gratbereich, 5cm
auf die
angrenzende Fläche überdeckt.

Material: Aluminium,
Legierung: Al Mn1Mg0,5,
Materialstärke: 0,60 mm,

Farbe: wie Hauptposition
Sichtlänge: 280 mm (3,6 Stk/m)
Menge: 0,000 m

**8 haushaut First und Gratreiter Kopfstück**
First- und Gratreiter Kopfstück von haushaut liefern
und
montieren,

Farbe: wie Hauptposition,
Materialqualität: wie Hauptposition,
Materialstärke: 0,70 mm
Menge: 0,000 St

**9 First- und Gratausbildung aus haushaut Falzband**
liefern und montieren von First- /Gratblechen aus
haushaut
Falzband auf vorhandener Holzlatte, einschließlich
Befestigungsmaterial und beidseitiges Anarbeiten aller
Anschlüsse zur Dacheindeckung. Die Einzelstücke (max.
3000
mm) sind dehnungsgerecht zu verbinden.

Farbe: wie Hauptposition
Materialqualität: wie Hauptposition
Materialdicke: 0,70 mm
Zuschnitt: '.........' mm
Abkantung: '.........' Stk.
Menge: 0,000 m

**10 haushaut First und Gratreiter**
liefern und montieren von First/ Gratreiter
halbrund geformt, mit eingeprägter Sicke auf
vorhandener
Holzlatte, einschließlich Befestigungsmaterial und
beidseitiges
Anarbeiten der Dacheindeckung an die First- oder
Gratlatte

Sichtlänge: 450 mm
Materialdicke: 0,7 mm
Materialqualität: wie Hauptposition
Farbe: wie Hauptposition
Menge: 0,000 m

**11 Kehlausbildung vertieft aus haushaut Falzband**
liefern und montieren einer vertieften Kehlausbildung
als
Kehlrinne aus haushaut Falzband, auf vorhandener,
tiefergelegten Unterkonstruktion. Einschließlich
Befestigungsmaterial und beidseitigem Anarbeiten aller
Anschlüsse zur Dacheindeckung sowie aufbringen einer
Lage
Unterdeckban als zusätzliche Rückstausicherung. Die
Einzelstücke (max. 3000 mm) sind dehnungsgerecht zu
verbinden.

Zuschnitt: '.........' mm,
Abkantung: bis 5 Stk.
Materialdicke: wie Hauptposition
Materialqualität: wie Hauptposition
Farbe: wie Hauptposition
Menge: 0,000 m

**12 Kehlausbildung aus haushaut Falzband**
liefern und montieren von Kehlblechen aus haushaut
Falzband
einschließlich Befestigungsmaterial und beidseitigem
Anarbeiten aller Anschlüsse zur Dacheindeckung. Die
Einzelstücke (max. 3000 mm) sind dehnungsgerecht zu
verbinden.

Zuschnitt: '.........' mm
Abkantung: '.........' Stk.
Materialdicke: wie Hauptposition
Materialqualität: wie Hauptposition
Farbe: wie Hauptposition
Menge: 0,000 m

**13 Wandanschlusskehle aus haushaut Falzband**
liefern und montieren von Kehlblechen aus haushaut
Falzband
für den seitlichen Wandanschluss,
einschließlich Befestigungsmaterial und Anarbeiten
aller
Anschlüsse zur Dacheindeckung. Die Einzelstücke (max.
3000mm) sind dehnungsgerecht zu verbinden.

Zuschnitt: '.........' mm
Abkantung: '.........' Stk.
Materialdicke: wie Hauptposition
Materialqualität: wie Hauptposition
Farbe: wie Hauptposition
Menge: 0,000 m

**14 haushaut Turbolüfter**
Turbolüfter von haushaut liefern und montieren,
die Aufstellhöhe der Kanada Schindel beträgt
mindestens 30 m.
Der Turbolüfter wird freitragend auf die Eindeckung
geschraubt,
Abdeckungen werden überdeckt aufgeklickt und ggf.
fixiert..

Unterteil
Material: Aluminium natur
Materialstärke: 1,20 mm,
Farbe: anthrazit
Lüftungsquerschnitt: 200 cm²/lfm,

Abdeckung aus haushaut Falzband
Material: Aluminium,
Legierung: Al Mn1Mg0,5,
Materialstärke: 0,70 mm,
Farbe: anthrazit pearls; hausgrau pearls, rot pearls

haushaut Turbolüfter Befestigung mittels
Dichtschraube 4,5/45 mm
Menge: 0,000 m

**15 haushaut Turbolüfter Kopfstück**
Turbolüfter Kopfstück von haushaut liefern und
montieren,
Befestigung mittels Schiebekappe verbunden.

Farbe: wie Hauptposition,
Materialqualität: wie Hauptposition,
Materialstärke: 0,70 mm
Menge: 0,000 St

**16 haushaut Lüfterhaube**
liefern und montieren einer haushaut Lüfterhaube zur
Be- u.
Entlüftung der Hinterlüftungsebene, einschließlich
ausschneiden
der Öffnungen aus der Schalung.

Lüftungsquerschnitt: ca. 30 cm²
Materialdicke: wie Hauptposition
Materialqualität: wie Hauptposition
Farbe: wie Hauptposition
Lüfterhaube fachgerecht montieren
Menge: 0,000 St

**17 haushaut Ortgangabschluss (werkmäßig hergestellt)**
liefern und montieren von haushaut Ortgangabschluss mit
Haftstreifen, einschließlich Befestigungsmaterial und
Anarbeiten
an die Dacheindeckung. Die Einzelstücke sind
dehnungsgerecht zu verbinden.

Ortgangstreifen:
Länge: 2000mm
Abkantung: 4 Stk.
Materialdicke: 0,70 mm

Haftstreifen:
Zuschnitt: 2000 x 70 mm
Abkantung: 2 Stk.
Materialdicke: 0,7 mm

Materialqualität: wie Hauptposition
Farbe: wie Hauptposition
Menge: 0,000 m

**18 Ortgangstreifen aus haushaut Falzband**
liefern und montieren von Ortgangstreifen aus haushaut
Falzband einschließlich Befestigungsmaterial und
Anarbeiten an
die Dacheindeckung. Die Einzelstücke (max. 3000 mm)
sind
dehnungsgerecht zu verbinden.

Ortgangstreifen:
Zuschnitt: '.........' mm
Abkantung: '.........' Stk.
Materialdicke: 0,70 mm

Haftstreifen:
Zuschnitt: '.........' mm
Abkantung: '.........' Stk.
Materialdicke: mind. 1,0 mm

Materialqualität: wie Hauptposition
Farbe: wie Hauptposition
Menge: 0,000 m

**19 Pultdachabschluss aus haushaut Falzband**
liefern und montieren von Pultdachabschlüssen aus
haushaut
Falzband einschließlich Befestigungsmaterial,
Haftstreifen und
Lochblech sowie Anarbeiten an die Dacheindeckung. Die
Einzelstücke (max. 3000 mm) sind dehnungsgerecht zu
verbinden.

Abdeckprofil:

Zuschnitt: '.........' mm
Abkantung: '.........' Stk.
Materialdicke: wie Hauptposition
Farbe: wie Hauptposition
Menge: 0,000 m

**20 haushaut Entlüftungsrohr**
Entlüftungsrohr/Dunstrohr mit Abdeckhaube von haushaut
liefern und montieren.

Farbe: wie Hauptposition,
Material: Aluminium

Rohrlänge: 700 mm,
Rohrdurchmesser: 80 Ø,100 Ø,120 Ø

inkl. Einbau in die Einfassung und abdichten
der Übergangsrosette.
Menge: 0,000 St

**21 Kamin- und Entlüftungsschachtbekleidung**
liefern und montieren von Kamin- und
Entlüftungsschachtbekleidungen aus haushaut Falzband.
Anfertigung der Bekleidungen in gefalzter Ausführung
nach
örtlichen Aufmaß bis zur Unterkante der Einmündung.

Farbe: wie Hauptposition
Materialqualität: wie Hauptposition
Materialstärke: 0,70 mm
Größe:
a '.........' mm
b '.........' mm
Menge: 0,000 St

**22 Kaminkopfabdeckung aus haushaut Falzband**
liefern und montieren von Kaminkopfabdeckungen aus
haushaut Falzband einschließlich ausschneiden,
aufbördeln
und abdichten der Öffnungen.

Größe
a '.........' mm
b '.........' mm

Materialdicke: 0,70 mm
Materialqualität: wie Hauptposition
Farbe: wie Hauptposition
Menge: 0,000 St

**23 Kamin- und Entlüftungsschachtbekleidung**
Liefern und Montieren von Kamin- und
Entlüftungsschachtbekleidungen aus haushaut Falzband.
Anfertigung der Bekleidungen in gefalzter Ausführung
nach
örtlichen Aufmaß bis zur Unterkante der Einmündung.

Farbe: wie Hauptposition
Materialqualität: wie Hauptposition
Materialstärke: 0,70 mm
Menge: 0,000 m2

**24 haushaut Einfassung für Velux Dachflächenfenster**
liefern und montieren von haushaut Einfassungen für
Velux
Dachflächenfenster einschließlich Anarbeiten an die
Dacheindeckung.

Materialqualität: wie Hauptposition
Farbe: wie Hauptposition

Größe:
Standard Größen: CK02 55x78, CK04 55x98, CK06 55x118,
FK04 66x98, FK06 66x118, FK08 66x140, MK04 78x98, MK06
78x118, MK08 78x140, MK10 78x160,MK12 78x180, PK04
94x98, PK06 94x118, PK08 94x140, PK10 94x160, SK06
114x118, SK08 114x140, SK10 114x160, UK04 134x98, UK08
134x140, UK10 134x160
Menge: 0,000 St

**25 Attikaabdeckung aus haushaut Falzband**
liefern und montieren von Attikaabdeckungen aus
haushaut
Falzband, einschließlich beidseitiger Haftstreifen und
Befestigungsmaterial. Die einzelnen Elemente sind in
Längen
zu max. 3000 mm je nach Zuschnitt anzufertigen.

Zuschnitt: '.........' mm
Abkantung: '.........' Stk.
Materialdicke: 0,70 mm
Materialqualität: wie Hauptposition
Farbe: wie Hauptposition

Verbindungsarten: Stehfalz, Überschubleiste oder
Unterlagswellblech.
Ausführung: '.........'
Menge: 0,000 m

**26 haushaut Schneefangsystem Doppelrohr**
Schneefangsystem von haushaut liefern und montieren,

Farbe: wie Hauptposition,
Material: Stütze: Stahl verzinkt, Pulverbeschichtet
Rohr: Aluminium, Pulverbeschichtet

Schneefang von haushaut bestehend aus:
Schneefangstützen, Grundplatte, Befestigungsmaterial,
Abdeckkappe und 32mm Rohr

Verlegerichtlinien sind einzuhalten.
Menge: 0,000 m

**27 haushaut Dachsicherheitshaken**
Dachsicherheitshaken von haushaut liefern und
montieren,
geprüft nach EN 517B

Farbe: wie Hauptposition
Material: Stahl verzinkt, Pulverbeschichtet

Sicherheitsdachhaken von haushaut bestehend aus:
Sicherheitsdachhaken, Grundplatte,
Befestigungsmaterial und
Abdeckkappe

Die jeweiligen Richtlinien des Landes sind zu beachten.
Verlegerichtlinien sind einzuhalten.
Menge: 0,000 St

**28 haushaut Laufsteg**
Laufrostanlage von haushaut liefern und montieren,

Farbe: wie Hauptposition,
Material: Stahl verzinkt, Pulverbeschichtet,

Laufrost von haushaut bestehend aus:
2 Stück Laufroststützen, Grundplatte und Abdeckkappe
1 Stück Laufrost 250 x 800 mm lang
1 Satz Befestigungsmaterial

Verlegerichtlinien sind einzuhalten.
Menge: 0,000 m

**29 haushaut Solarhalter**
liefern und montieren von haushaut Solarhaltern als
Befestigungspunkt von Solaranlagen auf haushaut
Dächern,
einschließlich Abdeckkappe, Befestigungs- u.
Dichtungsmaterial. Anzahl und Stützweiten laut
statischer
Berechnung.

Abmessung: 180 x 30 x 90 mm
Material: Stahl verzinkt
Farbe: wie Hauptposition, pulverbeschichtet
Menge: 0,000 St

**30 haushaut Rohrdurchführungsplatte**
Universalrohreinfassung-2teilig von haushaut liefern
und
montieren, Universalrohreinfassung in die Dachhaut
einfalzen.

Material: Aluminium
Farbe: wie Hauptposition,

Rohrdurchführungen:
60 mm bis 125 mm Ø,

Dachneigung: 20° - 60°,

inkl. fachgerechtes ausschneiden,einbinden in die
Dacheindeckung.
Menge: 0,000 St

USt %: 19,00
